# Dachsanierung FW Oppau
Angebotsaufforderung (GAEB 90, DA83)
DV-Nummer: 26200
Eröffnung: 28.04.26
Währung: EUR
Auftraggeber: Stadtverwaltung Ludwigshafen am Rhein, Bereich 1-22 Feuerwe

## Dacharbeiten
Datum: 01.04.26

**1 Baustelleneinrichtung-Gerüst**
Fassadengerüste für die Durchführung der Arbeiten,
entsprechend den Vorschriften der
Berufsgenossenschaften als
Alurohrgerüst aufstellen, für die Dauer der Arbeiten
vorhalten
und nach Beendigung der Montage unverzüglich abbauen.
Menge: 1,000 psch

**2 Vorhandene Kiesschüttung absaugen**
Vorhandene Kiesschüttung absaugen,
heruntertransportieren,
abfahren und verwerten. Die fest in Bitumen verklebten
Restkiesteile entfernen (abstoßen).
Menge: 765,000 m²

**3 Bestehende Dachfläche abbauen**
Dachfläche, bestehend aus:
- mehreren Lagen Bitumenschweißbahnen
- alte Dämmung
- Dampfsperre
abnehmen, heruntertransportieren und entsorgen.
Menge: 765,000 m²

**4 Dachrandblechen demontieren**
Demontieren von vorhandenen Dachrandblechen und
bestimmungsgemäß entsorgen.
Menge: 165,000 m

**5 Dachfläche reinigen**
Dachfläche einschl. aller Anschlüsse an Aufbauten sowie
Abläufe und Dachrand komplett reinigen.
Menge: 765,000 m²

**6 Kaltbitumenvoranstrich**
Kaltbitumenvoranstrich auf die Besenreine und trockene
Dachfläche gut deckend aufbringen.
Verbrauch ca. 0.3 kg/qm.
Der Voranstrich soll vor Aufbringen der nächsten Lage
ausreichend ablüften.
Menge: 765,000 m²

**7 Bitumenschweißbahn verlegen**
Bitumenschweißbahn mit Alueinlage als Dampfsperrbahn
liefern
und fachgerecht verlegen.
Menge: 765,000 m²

**8 Dampfsperranschluss herstellen**
Dampfsperranschluss an aufgehende Bauteile fachgerecht
bis
zur Höhe der Dämmung herstellen.
Menge: 191,000 m

**9 Gefälledämmung**
Gefälledämmung aus Polystyrol nach vorgegebener
Gefälledarstellung lt. Gefälledämmplan aus keilig
geschnittenen
Gefälle-, Grat- und Kehlplatten mit Polyurethankleber
fachgerecht aufkleben.
(Gefälle - ca. 2 %) / im Mittel 180 mm
WLG 035.
Menge: 765,000 m²

**10 Anschlüsse der Flachdachdämmung**
Anschlüsse der Flachdachdämmung zur Vermeidung von
Wärmebrücken mittels PU-Schaum fachgerecht herstellen.
Menge: 191,000 m

**11 Elastomerselbstklebebahn Bauder Tec KSA**
Elastomerselbstklebebahn Bauder Tec KSA  mit
hochwertiger
reißfester Einlage liefern und aufkleben, Nähte und
Stöße
werden verschweißt.
Menge: 765,000 m²

**12 TOP-Polymerbitumen-Schweißbahn**
TOP-Polymerbitumen-Schweißbahn
Bauder Karat graphitschwarz DO/E1 PYE/PYP-KTP 300 S5)
liefern und lt. Flachdachrichtlinien fachgerecht
verlegen.
Menge: 765,000 m²

**13 Flachdachlüfter**
Flachdachlüfter 100mm mit Wetterkappe liefern,
Öffnungen im
Flachdach herstellen, Lüfter einbauen sowie fachgerecht
eindichten
Menge: 5,000 St

**14 Ablauf- Element anschließen**
Ablauf- Element mit Elastomerklebeflansch und
Rückstausicherung 100 mm +.Laubfang liefern, einbauen
und
an die Dachabdichtung anschließen.
Menge: 12,000 St

**15 Anschlüsse abdichten**
Anschlüsse der außen liegenden Betonabläufe mittels
Flüssigkunststoff fachgerecht abdichten.
Menge: 12,000 St

**16 Wärmegedämmte Dachrandausbildung**
Wärmegedämmte Dachrandausbildung:
-liefern und montieren von 60 mm PU-Dämmplatten auf
und an
zuvor hergestellter Randbohle
- liefern und montieren einer Seekiefertafel 22 mm
( oberseitig) zur weiterern Montage der
Dachrandprofile.
Menge: 165,000 m

**17 Dachrandaufkantung zum Attikaprofil**
Dachrandaufkantung zum Attikaprofil 2-lagig mit
versetzten
Stoßüberdeckungen sowie mit einem zusätzlichen ca.25 cm
breiten Randstreifen aus Elastomerbitumenschweißbahn
liefern
und eindichten.
Menge: 165,000 m

**18 Herstellen einer Kernbohrung**
Herstellen einer Kernbohrung im Dachrandbereich.
Inkl. liefern und eindichten eines Notüberlaufs aus
Edelstahl.
Menge: 6,000 St

**19 Lieferung und Montage eines Polyurethankeiles**
Lieferung und Montage eines Polyurethankeiles mit einer
2-lagigen Elastomerbitumeneindichtung.
Lieferung und Montage einer Wandanpressleiste mit einer
dauerelastischen Abdichtung zum aufgehenden Mauerwerk.
Menge: 26,000 m

**20 Mauerabdeckung aus Titanzink**
Mauerabdeckung aus Titanzink, Zuschnitt bis 50 cm,
bis 5 Abk., liefern und fachgerecht einbauen,
(einschl. Befestigung und Holzkonstruktion).

evtl. anfallende zusätzliche Arbeiten auf Zeit,
-Materialnachweis:
Menge: 165,000 m

**21 Facharbeiterstunden**
*** Bedarfsposition ohne GB
Menge: 10,000 h

USt %: 19,00
